# Schutzplankenreparatur MSM Bad Ems 2026
Angebotsaufforderung (GAEB DA XML 3.2, DA83)
Projekt: P14YYX313-26-1
Währung: EUR
Vergabeart: Öffentliche Ausschreibung
Eröffnung: 08.09.2026 11:00:00
Ende der Zuschlagsfrist: 06.10.2026
Auftraggeber: LBM Diez, Landesbetrieb Mobilität Diez, LBM Diez,Goethestr.9, 65582 Diez, Goethestraße 9, 65582 Diez, Telefon 06432 92006-0, E-Mail lbm@lbm-diez.rlp.de
Erstellt mit: GXML Toolbox V3.3 R20210630, iTWO_64 V12.0.618, 11.08.2026

## P14YYX31 SPL - Reparatur 2026
Datum: 11.08.2026

### Bereich 00 LOS 3 MSM BAD EMS

#### Abschnitt 00.01 Reparatur von Schutzplanken

*Hinweis: Hinweis, es ist immer die vollständige Demontage einer*
Hinweis, es ist immer die vollständige Demontage einer
Schutzplankenkonstruktionseinheit durchzuführen.Die
Leistung umfaßt neben der Montage die Lieferung von
fabrikneuem Material.Die Wiederverwendung von
Altmaterial ist nicht zugelassen.

**00.01.0001 FRS abbauen und herstellen ESP Pf.Abst.4,0 m*Profil A gerade*Verwertung AN HB 1*Erdarb. ausf.**
StL-Nr. 2112930311101011
Fahrzeug-Rückhaltesystem (FRS) einschließlich der Pfosten und sämtlicher Einzelteile abbauen und herstellen.
Abgerechnet wird die Baulänge.
Konstruktion = Einfache Schutzplanke, Pfostenabstand
4,00 m.
Holm Profil A.
Konstruktion gerade.
Ausgebaute Teile nach Wahl des AN verwerten.
Aufstellung in Boden, Homogenbereich HB 1 - FRS.
Erforderliche Erdarbeiten ausführen. Die umgebende
Fläche wieder herstellen, überschüssigen Boden
flächenhaft verteilen.
Menge: 800,000 m
Leistungsbereichkatalog: 129

**00.01.0002 FRS abbauen und herstellen EDSP Pf.Abst.2,0m*Profil A gerade*Verwertung AN HB 1*Erdarb. ausf.**
StL-Nr. 2112930321101011
Fahrzeug-Rückhaltesystem (FRS) einschließlich der Pfosten und sämtlicher Einzelteile abbauen und herstellen.
Abgerechnet wird die Baulänge.
Konstruktion = Einfache Distanzschutzplanke, Pfostenabstand 2,00 m.
Holm Profil A.
Konstruktion gerade.
Ausgebaute Teile nach Wahl des AN verwerten.
Aufstellung in Boden, Homogenbereich HB 1 - FRS.
Erforderliche Erdarbeiten ausführen. Die umgebende
Fläche wieder herstellen, überschüssigen Boden
flächenhaft verteilen.
Menge: 60,000 m
Leistungsbereichkatalog: 129

**00.01.0003 FRS abbauen und herstellen*Profil A gerade*Verwertung AN HB 1*Erdarb. ausf.**
StL-Nr. 2112930391101011
Fahrzeug-Rückhaltesystem (FRS) einschließlich der Pfosten und sämtlicher Einzelteile abbauen und herstellen.
Abgerechnet wird die Baulänge.
Konstruktion 'ESP Plus 2.0'

Holm Profil A.
Konstruktion gerade.
Ausgebaute Teile nach Wahl des AN verwerten.
Aufstellung in Boden, Homogenbereich HB 1 - FRS.
Erforderliche Erdarbeiten ausführen. Die umgebende
Fläche wieder herstellen, überschüssigen Boden
flächenhaft verteilen.
Menge: 24,000 m
Leistungsbereichkatalog: 129

**00.01.0004 FRS abbauen und herstellen*Profil A R bis 30 m*Verwertung AN HB 1*Erdarb. ausf.**
StL-Nr. 2112930391201011
Fahrzeug-Rückhaltesystem (FRS) einschließlich der Pfosten und sämtlicher Einzelteile abbauen und herstellen.
Abgerechnet wird die Baulänge.
Konstruktion 'ESP Plus 2.0'

Holm Profil A.
Konstruktion mit Halbmesser bis 30,00 m.
Ausgebaute Teile nach Wahl des AN verwerten.
Aufstellung in Boden, Homogenbereich HB 1 - FRS.
Erforderliche Erdarbeiten ausführen. Die umgebende
Fläche wieder herstellen, überschüssigen Boden
flächenhaft verteilen.
Menge: 80,000 m
Leistungsbereichkatalog: 129

**00.01.0005 FRS abbauen und herstellen*Profil A gerade*Verwertung AN HB 1*Erdarb. ausf.**
StL-Nr. 2112930391101011
Fahrzeug-Rückhaltesystem (FRS) einschließlich der Pfosten und sämtlicher Einzelteile abbauen und herstellen.
Abgerechnet wird die Baulänge.
Konstruktion 'ECO SAFE 2.0'

Holm Profil A.
Konstruktion gerade.
Ausgebaute Teile nach Wahl des AN verwerten.
Aufstellung in Boden, Homogenbereich HB 1 - FRS.
Erforderliche Erdarbeiten ausführen. Die umgebende
Fläche wieder herstellen, überschüssigen Boden
flächenhaft verteilen.
Menge: 300,000 m
Leistungsbereichkatalog: 129

**00.01.0006 Pfosten des FRS abbauen und herst. ESP*HB 1*Verwertung AN**
StL-Nr. 211293121110
Zusätzlichen Pfosten des Fahrzeug-Rückhaltesystems
(FRS)einschl. Konstruktions- und Befestigungsteile abbauen und herstellen.
Konstruktion = Einfache Schutzplanke.
Pfosten in Boden, Homogenbereich HB 1 - FRS.
Ausgebaute Teile nach Wahl des AN verwerten.
Menge: 25,000 St
Leistungsbereichkatalog: 129

**00.01.0007 AEK des FRS abbauen und herstellen Regelabs. 12 m*ESP HB 1*Erdarb. ausf. Verwertung AN**
StL-Nr. 21129317110111
Anfangs-/Endkonstruktion (AEK) des Fahrzeug-
Rückhaltesystems (FRS) abbauen und herstellen.
AEK = Regelabsenkung 12,00 m.
Konstruktion = Einfache Schutzplanke.
Aufstellung in Boden, Homogenbereich HB 1 - FRS.
Erforderliche Erdarbeiten ausführen. Die umgebende
Fläche wieder herstellen, überschüssigen Boden
flächenhaft verteilen.
Ausgebaute Teile nach Wahl des AN verwerten.
Menge: 10,000 St
Leistungsbereichkatalog: 129

**00.01.0008 AEK des FRS abbauen und herstellen Kurzabs. 4,37 m*ESP HB 1*Erdarb. ausf. Verwertung AN**
StL-Nr. 21129317210111
Anfangs-/Endkonstruktion (AEK) des Fahrzeug-
Rückhaltesystems (FRS) abbauen und herstellen.
AEK = Kurzabsenkung 4,37 m mit Zusatzpfosten.
Konstruktion = Einfache Schutzplanke.
Aufstellung in Boden, Homogenbereich HB 1 - FRS.
Erforderliche Erdarbeiten ausführen. Die umgebende
Fläche wieder herstellen, überschüssigen Boden
flächenhaft verteilen.
Ausgebaute Teile nach Wahl des AN verwerten.
Menge: 8,000 St
Leistungsbereichkatalog: 129

**00.01.0009 Teil des FRS abb. und herst. (Zul.) Pfosten L 2,30 m*Verwertung AN**
StL-Nr. 211293271100
Konstruktionsteil des Fahrzeug-Rückhaltesystems (FRS)
abbauen und herstellen. Vergütet wird der Mehraufwand
gegenüber des durchgehenden FRS als Zulage.
Teil = Pfosten Länge 2300 mm.
Ausgebaute Teile nach Wahl des AN verwerten.
Menge: 7,000 St
Leistungsbereichkatalog: 129

**00.01.0010 FRS auf Bauwerk abbauen und herst. EDSP auf BW*Profil A gerade*Mont.a.v.Verank. Dauerelast.Platte**
StL-Nr. 2112933211100110
Fahrzeug-Rückhaltesystem (FRS) auf Bauwerk einschl.
sämtlicher Einzelteile abbauen und herstellen. Ausgebaute Teile nach Wahl des AN verwerten.
Abgerechnet wird die Baulänge.
Konstruktion = Einfache Distanzschutzplanke.
Holm Profil A.
Konstruktion gerade.
Montage auf vorhandener Verankerung.
Unterlage aus wetterbeständiger dauerelastischer Dichtungsplatte.
Menge: 10,000 m
Leistungsbereichkatalog: 129

**00.01.0011 Anker abtrennen und herstellen Anker abtrennen*Verbundanker M 16 Verwertung AN**
StL-Nr. 211293371110
Beschädigten Anker abtrennen und wieder herstellen.
Anker freilegen, 3 cm unter Oberkante Beton abtrennen
und mit Zementmörtel/-beton mit Kunststoffzusatz
(RM/RC) verfüllen.
Verbundanker M 16, feuerverzinkt, in Beton mittels Bohrung DU = 18 mm, herstellen nach Unterlagen des AG.
Ausgebaute Stoffe nach Wahl des AN verwerten.
Menge: 14,000 St
Leistungsbereichkatalog: 129

**00.01.0012 FRS ausrichten Ausricht.bis 30cm*ESP**
StL-Nr. 211293471100
Vorhandenes Fahrzeugrückhaltesystem (FRS) höhen- und
fluchtgerecht ausrichten. Die umgebende Fläche verdichten und wiederherstellen.
Ausrichtung = Konstruktion ist bis 30 cm aus der
Flucht.
Konstruktion = Einfache Schutzplanke.
Menge: 10,000 m
Leistungsbereichkatalog: 129

**00.01.0013 Leitpfosten liefern Aufsatzpfosten*Refl.beids. weiß Typ R1, Kl. RA2**
StL-Nr. 2112940770012000
Leitpfosten aus Niederdruckpolyäthylen (PE-HD) liefern
und abladen. Lieferort nach Unterlagen des AG. Alle
Stahlteile feuerverzinkt.
Aufsatzleitpfosten, Länge 0,55 m.
Retroreflektoren beidseitig, weiß.
Retroreflektoren Typklasse R1, Klasse RA 2.
Menge: 5,000 St
Leistungsbereichkatalog: 129

**00.01.0014 Leitpfosten aufstellen Aufsatzleitpf.*Refl.rechte.weiß Typ R1, Kl. RA2**
StL-Nr. 2112940370022099
Leitpfosten aus Niederdruckpolyäthylen (PE-HD) aufstellen.
Aufsatzleitpfosten, Länge 0,55 m.
Retroreflektoren einseitig, rechteckig, weiß.
Retroreflektoren Typklasse R1, Klasse RA 2.
Halterung 'Klemmhalterung'

Leitpfosten 'Aufsatzleitpfosten'
Menge: 5,000 St
Leistungsbereichkatalog: 129

**00.01.0015 Teil des FRS abbauen und herstellen*ESP Pf.Abst.4,0m Verwertung AN**
StL-Nr. 211293079110
Teil des Fahrzeug-Rückhaltesystem (FRS) abbauen und
herstellen. Abgerechnet wird die Baulänge.
Teil 'Holm'

Konstruktion = Einfache Schutzplanke, Pfostenabstand
4,00 m.
Ausgebaute Teile nach Wahl des AN verwerten.
Menge: 80,000 m
Leistungsbereichkatalog: 129

**00.01.0016 Anpralldämpfer Typ R herstellen Neigung 4 v.H.**
Zurückleitenden Anpralldämpfer einschließlich erforderlicher systembedingter Arbeiten herstellen. Um-
feldabmessungen nach Unterlagen des AG.
Konstruktion 'Crash Absorber SPU Nr.:96 8Y 01'

Aufstellung 'Anforderungsklasse 3 1 der TL-SPU 93'

Querneigung der Aufstellfläche bis einschl. 4 v.H. 'Passend für folgende Schutzplankenpfosten: Sigma
Pfosten, IPE100 oder C100x50'
Menge: 10,000 St
Leistungsbereichkatalog: 829

**00.01.0017 FRS-Pfosten erschwert einbr. (Zul.)*erschw. Rammen**
StL-Nr. 2112916791
Pfosten des Fahrzeug-Rückhaltesystems (FRS) unter erschwerten Bedingungen einbringen. Vergütet wird der
Mehraufwand gegenüber dem Homogenbereich HB 1 - FRS als
Zulage.
Zulage zu OZ '02.00.0001 - 02.00.0013'

Erschwernis = erschwertes Rammen.
Menge: 35,000 St
Leistungsbereichkatalog: 129

**00.01.0018 Teil des FRS abbauen und herstellen Gleitschutz Verwertung AN**
StL-Nr. 211293073910
Teil des Fahrzeug-Rückhaltesystem (FRS) abbauen und
herstellen. Abgerechnet wird die Baulänge.
Teil = Gleitschutz für Fußgänger und Radfahrer.
Konstruktion 'Super-Rail-ECO'

Ausgebaute Teile nach Wahl des AN verwerten.
Menge: 14,000 m
Leistungsbereichkatalog: 129

**00.01.0019 Teil des FRS abb. und herst. (Zul.)*Verwertung AN**
StL-Nr. 211293279100
Konstruktionsteil des Fahrzeug-Rückhaltesystems (FRS)
abbauen und herstellen. Vergütet wird der Mehraufwand
gegenüber des durchgehenden FRS als Zulage.
Teil 'Abgeflachtes Kopfstück zum auflegen auf
Beton/Asphalt'

Ausgebaute Teile nach Wahl des AN verwerten.
Menge: 3,000 St
Leistungsbereichkatalog: 129

**00.01.0020 Pfosten aufgrund von vereinzelten**
Pfosten aufgrund von vereinzelten
Rammhindernissen bzw. Versorgungsleitung kürzen
Menge: 20,000 St

**00.01.0021 Teil des FRS abb. und herst. (Zul.)*Verwertung AN**
StL-Nr. 211293279100
Konstruktionsteil des Fahrzeug-Rückhaltesystems (FRS)
abbauen und herstellen. Vergütet wird der Mehraufwand
gegenüber des durchgehenden FRS als Zulage.
Teil 'Kopstück für Unterfahrschutz demontieren,
liefern und montieren'

Ausgebaute Teile nach Wahl des AN verwerten.
Menge: 2,000 St
Leistungsbereichkatalog: 129

**00.01.0022 AEK herstellen*Profil A*HB 1 Erdarb. ausf.**
StL-Nr. 21129217919011
Anfangs-/Endkonstruktion (AEK) einschließlich erforderlicher systembedingter Arbeiten herstellen.
Konstruktion 'ECO Safe'

Holm Profil A.
AEK 'Protektor M'

Aufstellung in Boden, Homogenbereich HB 1 - FRS.
Erforderliche Erdarbeiten ausführen. Die umgebende
Fläche wiederherstellen, überschüssigen Boden
flächenhaft verteilen.
Menge: 1,000 St
Leistungsbereichkatalog: 129

**00.01.0023 Teil des FRS abb. und herst. (Zul.)*Verwertung AN**
StL-Nr. 211293279100
Konstruktionsteil des Fahrzeug-Rückhaltesystems (FRS)
abbauen und herstellen. Vergütet wird der Mehraufwand
gegenüber des durchgehenden FRS als Zulage.
Teil 'Rohrgeländer auf ES / EDS'

Ausgebaute Teile nach Wahl des AN verwerten.
Menge: 2,000 St
Leistungsbereichkatalog: 129

**00.01.0024 FRS abbauen und herstellen*Profil A gerade*Verwertung AN HB 1*Erdarb. ausf.**
StL-Nr. 2112930391101011
Fahrzeug-Rückhaltesystem (FRS) einschließlich der Pfosten und sämtlicher Einzelteile abbauen und herstellen.
Abgerechnet wird die Baulänge.
Konstruktion 'Easy Rail 2.0'

Holm Profil A.
Konstruktion gerade.
Ausgebaute Teile nach Wahl des AN verwerten.
Aufstellung in Boden, Homogenbereich HB 1 - FRS.
Erforderliche Erdarbeiten ausführen. Die umgebende
Fläche wieder herstellen, überschüssigen Boden
flächenhaft verteilen.
Menge: 10,000 m
Leistungsbereichkatalog: 129

**00.01.0025 FRS abbauen und herstellen*Profil A gerade*Verwertung AN HB 1*Erdarb. ausf.**
StL-Nr. 2112930391101011
Fahrzeug-Rückhaltesystem (FRS) einschließlich der Pfosten und sämtlicher Einzelteile abbauen und herstellen.
Abgerechnet wird die Baulänge.
Konstruktion 'SR Eco'

Holm Profil A.
Konstruktion gerade.
Ausgebaute Teile nach Wahl des AN verwerten.
Aufstellung in Boden, Homogenbereich HB 1 - FRS.
Erforderliche Erdarbeiten ausführen. Die umgebende
Fläche wieder herstellen, überschüssigen Boden
flächenhaft verteilen.
Menge: 4,000 m
Leistungsbereichkatalog: 129

**00.01.0026 FRS abbauen und herstellen*Profil A gerade*Verwertung AN HB 1*Erdarb. ausf.**
StL-Nr. 2112930391101011
Fahrzeug-Rückhaltesystem (FRS) einschließlich der Pfosten und sämtlicher Einzelteile abbauen und herstellen.
Abgerechnet wird die Baulänge.
Konstruktion 'SR Eco doppelt'

Holm Profil A.
Konstruktion gerade.
Ausgebaute Teile nach Wahl des AN verwerten.
Aufstellung in Boden, Homogenbereich HB 1 - FRS.
Erforderliche Erdarbeiten ausführen. Die umgebende
Fläche wieder herstellen, überschüssigen Boden
flächenhaft verteilen.
Menge: 4,000 m
Leistungsbereichkatalog: 129

**00.01.0027 Holm + Defo für SR / SR Eco**
Holm + Defo für SR / SR Eco demontieren,
liefern und montieren
Menge: 12,000 m

**00.01.0028 Pfosten des FRS abbauen und herst.*HB 1 Verwertung AN**
StL-Nr. 211293129110
Zusätzlichen Pfosten des Fahrzeug-Rückhaltesystems
(FRS)einschl. Konstruktions- und Befestigungsteile abbauen und herstellen.
Konstruktion 'EDS / DDS'

Pfosten in Boden, Homogenbereich HB 1 - FRS.
Ausgebaute Teile nach Wahl des AN verwerten.
Menge: 1,000 St
Leistungsbereichkatalog: 129

**00.01.0029 Teil des FRS abb. und herst. (Zul.)*Verwertung AN**
StL-Nr. 211293279100
Konstruktionsteil des Fahrzeug-Rückhaltesystems (FRS)
abbauen und herstellen. Vergütet wird der Mehraufwand
gegenüber des durchgehenden FRS als Zulage.
Teil 'Bauwekspfosten'

Ausgebaute Teile nach Wahl des AN verwerten.
Menge: 1,000 St
Leistungsbereichkatalog: 129

**00.01.0030 Unterfahrschutz MPS / Euskirchen**
Unterfahrschutz MPS / Euskirchen
dem., liefern und montieren
Menge: 100,000 m

**00.01.0031 Motorradfahrerschutz herstellen**
StL-Nr. 2112924799
Zusatzkonstruktion zum Schutz von Motorradfahrern an
Fahrzeug-Rückhaltesystem (FRS) einschließlich erforderlicher systembedingter Arbeiten herstellen.
An Konstruktion 'ESP'

Motorradfahrerschutz 'Euskirchen mit AEK'
Menge: 100,000 m
Leistungsbereichkatalog: 129

**00.01.0032 Teil des FRS abb. und herst. (Zul.)*Verwertung AN**
StL-Nr. 211293279100
Konstruktionsteil des Fahrzeug-Rückhaltesystems (FRS)
abbauen und herstellen. Vergütet wird der Mehraufwand
gegenüber des durchgehenden FRS als Zulage.
Teil 'Kopfstück'

Ausgebaute Teile nach Wahl des AN verwerten.
Menge: 2,000 St
Leistungsbereichkatalog: 129

**00.01.0033 Eingrabplattenpfosten demontieren,**
Eingrabplattenpfosten demontieren,
liefern und montieren als - Zulage-
Menge: 1,000 St

**00.01.0034 FRS abbauen und herstellen*Profil A gerade*Verwertung AN HB 1*Erdarb. ausf.**
StL-Nr. 2112930391101011
Fahrzeug-Rückhaltesystem (FRS) einschließlich der Pfosten und sämtlicher Einzelteile abbauen und herstellen.
Abgerechnet wird die Baulänge.
Konstruktion 'Mega Rail 4.0'

Holm Profil A.
Konstruktion gerade.
Ausgebaute Teile nach Wahl des AN verwerten.
Aufstellung in Boden, Homogenbereich HB 1 - FRS.
Erforderliche Erdarbeiten ausführen. Die umgebende
Fläche wieder herstellen, überschüssigen Boden
flächenhaft verteilen.
Menge: 4,000 m
Leistungsbereichkatalog: 129

**00.01.0035 Einbetonierte SP- Pfosten ausbauen**
Einbetonierte SP- Pfosten ausbauen
und entsorgen - Zulage-
Menge: 1,000 St

**00.01.0036 Dilatationsstoß EDSP / ESP bis 320**
Dilatationsstoß EDSP / ESP bis 320 mm
herstellen - Zulage -
Schaden: SM Diez 87
Menge: 1,000 St

**00.01.0037 Suchgraben herstellen**
Menge: 1,000 St

**00.01.0038 Sonn- u. Feiertagszulage Schaden:**
Sonn- u. Feiertagszulage
Schaden: SM Bogel 44/250046
Menge: 1,000 St

**00.01.0039 ESP 2,0 BW mit Profilgeländer inkl.**
ESP 2,0 BW mit Profilgeländer inkl. BW-
Pfosten Sonderanfertigung L =1100mm
dem., liefern und montieren
Schaden: SM Bad Ems 45/250083
Menge: 4,000 m

**00.01.0040 Zusatzpfosten für ESP 2,0 BW mit**
Zusatzpfosten für ESP 2,0 BW mit
Profilgeländer, Sonderanfertigung
L=1100mm dem., liefern und mont.
Schaden: SM Bad Ems 45/250083
Menge: 1,000 St

#### Abschnitt 00.02 Verkehrssicherung

**00.02.0001 Verk.sich. kürzerer Dauer durchf.*bew. Arbeitsst. bei Tageslicht**
StL-Nr. 2110513590300100
Verkehrssicherung an Arbeitsstellen von kürzerer Dauer
betriebsfertig aufbauen, vorhalten, warten, instand
setzen, betreiben und abbauen. Vorübergehende Verkehrssicherungsmaßnahmen durchführen.
Nach RSA, Regelplan 'C II/1'

Für bewegliche Arbeitsstelle.
Bei Tageslicht.
Menge: 13,000 St
Leistungsbereichkatalog: 105

**00.02.0002 Verk.sich. kürzerer Dauer durchf.*bew. Arbeitsst. bei Tageslicht**
StL-Nr. 2110513590300100
Verkehrssicherung an Arbeitsstellen von kürzerer Dauer
betriebsfertig aufbauen, vorhalten, warten, instand
setzen, betreiben und abbauen. Vorübergehende Verkehrssicherungsmaßnahmen durchführen.
Nach RSA, Regelplan 'C II/2'

Für bewegliche Arbeitsstelle.
Bei Tageslicht.
Menge: 6,000 St
Leistungsbereichkatalog: 105

**00.02.0003 Verk.sich. kürzerer Dauer durchf.*bew. Arbeitsst. bei Tageslicht**
StL-Nr. 2110513590300100
Verkehrssicherung an Arbeitsstellen von kürzerer Dauer
betriebsfertig aufbauen, vorhalten, warten, instand
setzen, betreiben und abbauen. Vorübergehende Verkehrssicherungsmaßnahmen durchführen.
Nach RSA, Regelplan 'C I/4'

Für bewegliche Arbeitsstelle.
Bei Tageslicht.
Menge: 4,000 St
Leistungsbereichkatalog: 105

**00.02.0004 Verk.sich. kürzerer Dauer durchf.*bew. Arbeitsst. bei Tageslicht**
StL-Nr. 2110513590300100
Verkehrssicherung an Arbeitsstellen von kürzerer Dauer
betriebsfertig aufbauen, vorhalten, warten, instand
setzen, betreiben und abbauen. Vorübergehende Verkehrssicherungsmaßnahmen durchführen.
Nach RSA, Regelplan 'C I/5'

Für bewegliche Arbeitsstelle.
Bei Tageslicht.
Menge: 70,000 St
Leistungsbereichkatalog: 105

**00.02.0005 Verk.sich. kürzerer Dauer durchf.*bew. Arbeitsst. bei Tageslicht**
StL-Nr. 2110513590300100
Verkehrssicherung an Arbeitsstellen von kürzerer Dauer
betriebsfertig aufbauen, vorhalten, warten, instand
setzen, betreiben und abbauen. Vorübergehende Verkehrssicherungsmaßnahmen durchführen.
Nach RSA, Regelplan 'C I/8'

Für bewegliche Arbeitsstelle.
Bei Tageslicht.
Menge: 1,000 St
Leistungsbereichkatalog: 105

**00.02.0006 Verk.sich. kürzerer Dauer durchf.*bew. Arbeitsst. bei Tageslicht**
StL-Nr. 2110513590300100
Verkehrssicherung an Arbeitsstellen von kürzerer Dauer
betriebsfertig aufbauen, vorhalten, warten, instand
setzen, betreiben und abbauen. Vorübergehende Verkehrssicherungsmaßnahmen durchführen.
Nach RSA, Regelplan 'DIII/2a bzw. DIII/3b'

Für bewegliche Arbeitsstelle.
Bei Tageslicht.
Menge: 3,000 St
Leistungsbereichkatalog: 105

**00.02.0007 Transp. LSA Typ D aufb. u. abb. Kreuzungsverkehr*Versorg. n. Wahl VTU erstellen**
StL-Nr. 21105510401001
Transportable Lichtsignalanlage (LSA) für kreuzende
Verkehrsströme Typ D mit Kabelverbindung, einschließlich Energieversorgung,  aufbauen, in Betrieb nehmen
und abbauen. Vorhalten, Kontrolle, Wartung, Instandsetzung und Betreiben werden gesondert vergütet. Vorübergehende Verkehrssicherungsmaßnahmen durchführen. 70
v.H. des Preises werden nach betriebsfertigem Aufbau,
der Rest nach Abbau vergütet.
LSA für Kreuzungsverkehr mit 4 Fahrzeugsignalgruppen.
Energieversorgung nach Wahl des AN.
Verkehrstechnische Unterlage bestehend aus Signallageplan, Berechnungen, Zwischenzeitenmatrix, Signalzeitenplan erstellen.
Menge: 1,000 St
Leistungsbereichkatalog: 105
